# Ausschreibung
Leistungsbeschreibung (GAEB 90, DA81)
Währung: EUR

## HolzMeister Türen
Datum: 10.05.25

### 1 RD-40-2

**1.00000001 PRÜM-Produktsortiment: Typ:____________________________ Oberfläche:________________________________ Abmessungen: b:________ h:_______ WS:________ Menge: Stückzahl: _____________________**
PRÜM-Produktsortiment: Typ:____________________________
Oberfläche:________________________________
Abmessungen: b:________ h:_______ WS:________
Menge: Stückzahl: _____________________

Klassifizierung
Rauchschutz: RS2 nach DIN 18095
Schallschutz: Rw >= 32dB nach DIN 4109 (>=37dB / >=42dB
auf Anfrage möglich)
Klimaklasse: KL2 (Prüfklima b nach DIN EN 1121)
(Aufbemusterung KL3 möglich)
PEFC: 85% PEFC ZERTIFIZIERT DINC-PEFC-COC-000620 (je
nach Oberfläche)
FSC®: FSC® MIX TUVDC-COC-100620 (massive Blendrahmen
und Kämpfer)

PRÜM-Produktsortiment
BASIC: nicht möglich

Konstruktionsmerkmale Türblatt
Türblatt: RD 40-2, Rauchschutztür nach DIN 18095,
Kartonverpackt
Beanspruchungsgruppe: Klasse S (RAL MEB-S)
Dicke: ca.39,5mm
Innenlage: Vollspanplatte VS
Falz: gefälzt (3-seitig 13x25,5), mittig gefälzt,
Standflügel mit Dichtungsprofil
Kantenprofil:
    [ ] Eckig EC
    [ ] Rund RU/RP/RPKR
    [ ] Premiumkante PK2 (Oberblende 3-seitig PK2,
Unterkante Dünnkante)
Bodendichtung: absenkbare Bodendichtung
Schloss: FS-Schloss mit PZ-Stanzung (9/65/72)
Schließblech Standflügel: Standard- Schließblech
silber
Bänder: 3-teiliges Einbohrband mit verstärktem Zapfen,
vernickelt
Drückergarnitur: nach DIN 18273, Kunststoff schwarz,
U-Form, lose beigelegt
Türschließer:
    [ ] Türschließer mit Scherengestänge
    [ ] Türschließer mit Gleitschiene
    [ ] Innentürschließer (ITS immer mit zweiter
Dichtungsebene im Zargenquerstück!)
Oberblende: Aufbau wie Türblatt, Sonderfalz
Oberflächenart TB:
    [ ] CPL
    [ ] G-TEC®
    [ ] Lack
    [ ] Schichtstoff
    [ ] Linoleum (kein FSC/PEFC)

Konstruktionsmerkmale Zarge
Zarge: Blendrahmen mit Oberblende mit Kämpfer mit
Querstück für 2-flügelige Türen
Schließblech: Flachschließblech für Obenverriegelung
Bandaufnahme: Klemmblock für Blend- und Blockrahmen
Bandrahmenteil: Rahmenteil für 3-teilige Bänder an
Blend- und Blockrahmen, vernickelt
Kantenform: Rund RU
Oberflächenart Zarge:
    [ ] CPL
    [ ] G-TEC®
    [ ] Massiv
    [ ] Lack
    [ ] Linoleum (2 Sichtseiten, seitlich geölt -
kein FSC/PEFC)

Herstellernachweis:
PRÜM-Türenwerk GmbH
Andreas-Stihl-Straße 1
D-54595 Weinsheim
Telefon: +49 6551 1470-01
info@tuer.de / www.tuer.de
Menge: 0,000 Stk.
