# Ausschreibung
Leistungsbeschreibung (GAEB 90, DA81)
Währung: EUR

## HolzMeister Türen
Datum: 28.08.26

### 1 SD-37 (SK2)

**1.00000001**
Klassifizierung
Schallschutz:: Rw >= 37dB nach DIN 4109
Klimaklasse:: KL2 (Prüfklima KKL-II nach RAL-GZ 426)
(Aufbemusterung KKL-III möglich)
Wärmedämmung:: U-Wert ca. 2,30 W/m²K (gültig für Türen
mit Klimaklasse 3)
PEFC:: 85% PEFC ZERTIFIZIERT DINC-PEFC-COC-000620 (je
nach Oberfläche)

PRÜM-Produktsortiment
BASIC:: nicht möglich
STANDARD::
    [ ] TB-DA
    [ ] TB-DQ
    [ ] DIN-LA
    [ ] LA2 mittig
    [ ] LA3 mittig
ELEGANCE::
    [ ] Classic: ohne LA möglich
    [ ] Profila: möglich
    [ ] Modena: möglich
    [ ] Primo: Sonderlösung auf Anfrage
LIFESTYLE::
    [ ] Blackline
    [ ] Blackline Piktogramme
ROYAL:: Alle Varianten
GANZGLAS:: nicht möglich

Konstruktionsmerkmale Türblatt
Türblatt:: SD-37, Schallschutztür SK2 nach DIN 4109,
kartonverpackt
Beanspruchungsgruppe:: Klasse S (RAL MEB-S)
TB-Maße stumpf (bxh):: 584 - 1209 x 1722 - 2222
Kürzbarkeit:: 20mm
Dicke:: ca.39,5mm
Flächengewicht:: ca. 25,0 kg/m²
Innenlage:: Sandwicheinlage
Rahmen:: MDF- Rahmen mit aufrechtem Stabilisator
Absperrung:: HDF- Platte
Falz:: stumpf
Kantenprofil::
    [ ] Stumpf EC
    [ ] Premiumkante PK2
Bodendichtung:: absenkbare Bodendichtung
Schloss:: Schloss mit PZ-Stanzung (8/55/72)
Bänder:: 3-teiliges Anschraubband, vernickelt
Kennzeichnung:: gemäß Zulassung, Typenschild im Falz
auf der Bandseite
Oberflächenart TB::
    [ ] CPL
    [ ] G-TEC®
    [ ] Lack
    [ ] Schichtstoff
    [ ] Linoleum (kein FSC/PEFC)

Konstruktionsmerkmale Zarge
Zarge:: Türfutter mit Oberlicht mit Kämpfer mit
Querstück für 1-flügelige Türen
Abmessungen:: Gesamthöhe bis 2700 mm
Falzmaß Zarge::
    [ ] TB 38,5-40,5 = 11x46,5
    [ ] TB 40,6-42,5 = 11x48,5
    [ ] TB 42,6-44,5 = 11x50,5
    [ ] TB 44,6-46,5 = 11x52,5
    [ ] TB 46,6-48,5 = 11x54,5
Oberlicht:: mit passenden Glashalteleisten
Glas Zarge:: Sicherheitsglas VSG 8mm (Sound Control
Folie)
Material:: Futterteile aus 22mm, Bekleidungen aus 12mm
Spanplatte
Kämpfer:: Querschnitt 90 x 75
Verstellbereich Zierbekleidung:: Wandstärke =100mm:
+15/-5mm / Wandstärke >100mm: +10/-10mm
Schließblech:: Schließblech Standard für stumpfe Türen
Bandaufnahme:: Aufnahmeelement für Objektbänder,
verstärkt, 3D- Verstellung
Hinweis Türschließer:: Innentürschließer immer mit
zweiter Dichtungsebene im Zargenquerstück!
Dichtung:: eingezogenes akustisches Dichtungsprofil
Kantenform::
    [ ] Rund RU (60/80mm)
    [ ] Eckig EC (50/55/60/80mm)
Wandstärke::
    [ ] 100
    [ ] 125
    [ ] 145
    [ ] 165
    [ ] 185
    [ ] 205
    [ ] 225
    [ ] 245
    [ ] 270
    [ ] 290
    [ ] 310
    [ ] 330
Oberflächenart Zarge::
    [ ] CPL
    [ ] Lack
    [ ] Schichtstoff
    [ ] G-TEC® (auf Anfrage)

Herstellernachweis:
PRÜM-Türenwerk GmbH
Andreas-Stihl-Straße 1
D-54595 Weinsheim
Telefon: +49 6551 1470-01
info@tuer.de / www.tuer.de
Menge: 0,000 Stk.
