# Ausschreibung
Leistungsbeschreibung (GAEB 90, DA81)
Währung: EUR

## HolzMeister Türen
Datum: 10.05.25

### 1 SD-37 (SK2)

**1.00000001 PRÜM-Produktsortiment: Typ:____________________________ Oberfläche:________________________________ Abmessungen: b:________ h:_______ WS:________ Menge: Stückzahl: _____________________**
PRÜM-Produktsortiment: Typ:____________________________
Oberfläche:________________________________
Abmessungen: b:________ h:_______ WS:________
Menge: Stückzahl: _____________________

Klassifizierung
Schallschutz: Rw >= 37dB nach DIN 4109
Klimaklasse: KL2 (Prüfklima b nach DIN EN 1121)
(Aufbemusterung KL3 möglich)
Wärmedämmung: U-Wert ca. 2,30 W/m²K (gültig für Türen
mit Klimaklasse 3)
PEFC: 85% PEFC ZERTIFIZIERT DINC-PEFC-COC-000620 (je
nach Oberfläche)
FSC®: FSC® MIX TUVDC-COC-100620 (massive Blendrahmen)

PRÜM-Produktsortiment
BASIC: nicht möglich

Konstruktionsmerkmale Türblatt
Türblatt: SD-37, Schallschutztür SK2 nach DIN 4109,
Kartonverpackt
Beanspruchungsgruppe: Klasse S (RAL MEB-S)
Dicke: ca.39,5mm
Innenlage: Sandwicheinlage
Falz: gefälzt (3-seitig 13x25,5)
Kantenprofil:
    [ ] Eckig EC
    [ ] Rund RU/RP/RPKR
    [ ] Premiumkante PK2
Bodendichtung: absenkbare Bodendichtung
Schloss: Schloss mit PZ-Stanzung (8/55/72)
Bänder:
    [ ] 3-teiliges Einbohrband, vernickelt
    [ ] Elegance Classic mit Band V 0037 WF FD FV
Oberflächenart TB:
    [ ] CPL
    [ ] G-TEC®
    [ ] Lack
    [ ] Schichtstoff
    [ ] Linoleum (kein FSC/PEFC)

Konstruktionsmerkmale Zarge
Zarge: Blockrahmen mit 2 Seitenteilen und Oberlicht,
mit passenden Glashalteleisten für 1-flügelige Türen
Windfang: mit 2 Seitenteilen und Oberlicht, mit
passenden Glashalteleisten
Glas Zarge: Sicherheitsglas VSG 8mm (Sound Control
Folie)
Schließblech: Standard, 6-fach verschraubt,
silberfarben
Bandaufnahme: Klemmblock für Blend- und Blockrahmen
Hinweis Türschließer: Innentürschließer immer mit
zweiter Dichtungsebene im Zargenquerstück!
Bandrahmenteil: Rahmenteil für 3-teilige Bänder an
Holzzargen, vernickelt
Kantenform: Rund RU
Oberflächenart Zarge:
    [ ] CPL
    [ ] G-TEC®
    [ ] Massiv
    [ ] Lack
    [ ] Linoleum (2 Sichtseiten, seitlich geölt -
kein FSC/PEFC)

Herstellernachweis:
PRÜM-Türenwerk GmbH
Andreas-Stihl-Straße 1
D-54595 Weinsheim
Telefon: +49 6551 1470-01
info@tuer.de / www.tuer.de
Menge: 0,000 Stk.
