# Ausschreibung
Leistungsbeschreibung (GAEB 90, DA81)
Währung: EUR

## HolzMeister Türen
Datum: 24.10.26

### 1 FR-LA

**1.00000001**
Klassifizierung
Feuchtraum:: Feuchtraumtür laut Prüfbericht
Nr.16/03-A091-K1
Klimaklasse:: KL1 (Prüfklima KKL-I nach RAL-GZ 426)
(Aufbemusterung KKL-II, KKL-III als Sonderkonstruktion
möglich)
PEFC:: 70% PEFC ZERTIFIZIERT DINC-PEFC-COC-000620 (je
nach Oberfläche)

PRÜM-Produktsortiment
BASIC:: nicht möglich
STANDARD::
    [ ] TB-DA
    [ ] TB-DQ
ELEGANCE:: nicht möglich
LIFESTYLE:: nicht möglich
ROYAL:: nicht möglich
GANZGLAS:: nicht möglich

Konstruktionsmerkmale Türblatt
Türblatt:: FR-LA, Feuchtraumtür, kartonverpackt
Beanspruchungsgruppe:: Klasse M (RAL MEB-M)
(Aufbemusterung Klasse S möglich (Typ SII))
TB-Maße gefälzt (bxh):: 610 - 1235 x 1735 - 2235
Kürzbarkeit:: 20mm
Dicke:: ca.39,5mm
Flächengewicht:: ca. 23,5 kg/m² (je nach Variante und
Lichtausschnitt)
Innenlage:: Vollspanplatte VS
Rahmen:: MDF-Rahmen (feuchtebeständig), unten 2-fach
Absperrung:: Feuchtraum- HDF- Platte
Falz:: gefälzt (3-seitig 13x25,5)
Kantenprofil::
    [ ] Eckig EC
    [ ] Rund RU (nur bei CPL WL 9010)
    [ ] Rund RPKR (nur bei CPL WL 9016)
    [ ] Premiumkante PK2
Schloss:: Schloss mit PZ-Stanzung (8/55/72)
Bänder:: 2-teiliges Einbohrband, vernickelt
Lichtausschnitt:: LA mit Glasleiste in Edelstahloptik
(fertig verglast)
Glas Türblatt:: Sicherheitsglas ESG 4mm
Oberflächenart TB::
    [ ] CPL Weißlack 9010/9016
    [ ] G-TEC®
    [ ] Schichtstoff
    [ ] Weißlack Exclusiv
    [ ] Linoleum (kein FSC/PEFC)

Konstruktionsmerkmale Zarge
Zarge:: Türfutter sturzhoch für 1-flügelige Türen
Falzmaß Zarge:: 11,0 x 29,5
Material:: Futterteile aus 22mm, Bekleidungen aus 12mm
MDF-Platte (feuchtebeständig)
Verstellbereich Zierbekleidung:: Wandstärke >=80mm bis
=100mm: +15/-5mm / Wandstärke >100mm: +10/-10mm
Schließblech:: Standard mit Haltelaschen, silberfarben
Bandaufnahme:: Aufnahmeelement aus Metall mit
Klemmverbindung
Bandrahmenteil:: Rahmenteil für 3-teilige Bänder an
Holzzargen, vernickelt
Dichtung:: eingezogenes akustisches Dichtungsprofil
Kantenform::
    [ ] CPL Rund RU (60mm)
    [ ] Schichtstoff Eckig EC (55mm)
Wandstärke::
    [ ] 100
    [ ] 125
    [ ] 145
    [ ] 165
    [ ] 185
    [ ] 205
    [ ] 225
    [ ] 245
    [ ] 270
    [ ] 290
    [ ] 310
    [ ] 330
Oberflächenart Zarge::
    [ ] CPL
    [ ] Schichtstoff

Herstellernachweis:
PRÜM-Türenwerk GmbH
Andreas-Stihl-Straße 1
D-54595 Weinsheim
Telefon: +49 6551 1470-01
info@tuer.de / www.tuer.de
Menge: 0,000 Stk.
