# Ausschreibung
Leistungsbeschreibung (GAEB 90, DA81)
Währung: EUR

## HolzMeister Türen
Datum: 12.05.25

### 1 EH-59-SK3 (RC2 SK3 Doppelfalz)

**1.00000001 PRÜM-Produktsortiment: Typ:____________________________ Oberfläche:________________________________ Abmessungen: b:________ h:_______ WS:________ Menge: Stückzahl: _____________________**
PRÜM-Produktsortiment: Typ:____________________________
Oberfläche:________________________________
Abmessungen: b:________ h:_______ WS:________
Menge: Stückzahl: _____________________

Klassifizierung
Einbruchhemmung: RC2 nach DIN EN 1627, Angriffseite:
Falzseite
Schallschutz: Rw >= 42dB nach DIN 4109
Klimaklasse: KL2 (Prüfklima b nach DIN EN 1121)
(Aufbemusterung KL3 möglich)
Wärmedämmung: U-Wert ca. 1,60 W/m²K (gültig für Türen
mit Klimaklasse 3)
PEFC: 85% PEFC ZERTIFIZIERT DINC-PEFC-COC-000620 (je
nach Oberfläche)

PRÜM-Produktsortiment
BASIC: nicht möglich

Konstruktionsmerkmale Türblatt
Türblatt: EH-59-SK3, einbruchhemmende Tür RC2 nach DIN
EN 1627, Kartonverpackt
Beanspruchungsgruppe: Klasse E (RAL MEB-E)
Dicke: ca.61,5mm
Innenlage: Sandwicheinlage
Falz: Doppelfalz (3-seitig 13x25,5 + 13x25)
Kantenprofil:
    [ ] Eckig EC (Rahmenholz lackiert oder
Melaminkante)
    [ ] Premiumkante PK2
Bodendichtung: absenkbare Bodendichtung
Schloss: EH-Schloss mit PZ-Stanzung und Doppelstulp
(8/80/72), 4-fach verschraubt
Bänder: Anschraubband mit 160mm Bandlänge, matt
vernickelt
Drückergarnitur: Schutzbeschlag DIN 18257 (ES1) bzw. EN
1906 (SK2), nicht im Lieferumfang enthalten
Oberflächenart TB:
    [ ] CPL
    [ ] G-TEC®
    [ ] Lack
    [ ] Schichtstoff
    [ ] Linoleum (kein FSC/PEFC)

Konstruktionsmerkmale Zarge
Zarge: Türfutter sturzhoch für 1-flügelige Türen
Verstellbereich Zierbekleidung: Wandstärke =100mm:
+15/-5mm / Wandstärke >100mm: +10/-10mm
Schließblech: Winkelschließblech, verstärkt,
silberfarben
Bandaufnahme: Aufnahmeelement für Objektbänder,
verstärkt, 3D- Verstellung
Hinweis Türschließer: Innentürschließer immer mit
zweiter Dichtungsebene im Zargenquerstück!
Kantenform:
    [ ] Rund RU (60/80mm)
    [ ] Eckig EC (50/55/60/80mm)
    [ ] Profil PR (65mm)
    [ ] Softline SLF (70mm)
    [ ] Hohlkehle HK65/22
Oberflächenart Zarge:
    [ ] CPL
    [ ] G-TEC®
    [ ] Lack
    [ ] Schichtstoff

Herstellernachweis:
PRÜM-Türenwerk GmbH
Andreas-Stihl-Straße 1
D-54595 Weinsheim
Telefon: +49 6551 1470-01
info@tuer.de / www.tuer.de
Menge: 0,000 Stk.
