# Ausschreibung
Leistungsbeschreibung (GAEB 90, DA81)
Währung: EUR

## HolzMeister Türen
Datum: 23.09.26

### 1 EH-60-SK3-RD (RS1 RC3 SK3 Doppelfalz)

**1.00000001**
Klassifizierung
Rauchschutz:: RS1 nach DIN 18095
Einbruchhemmung:: RC3 nach DIN EN 1627, Angriffseite:
Falzseite
Schallschutz:: Rw >= 42dB nach DIN 4109
Klimaklasse:: KL2 (Prüfklima KKL-II nach RAL-GZ 426)
(Aufbemusterung KKL-III möglich)
Wärmedämmung:: U-Wert ca. 1,60 W/m²K (gültig für Türen
mit Klimaklasse 3)
PEFC:: 85% PEFC ZERTIFIZIERT DINC-PEFC-COC-000620 (je
nach Oberfläche)

PRÜM-Produktsortiment
BASIC:: nicht möglich
STANDARD::
    [ ] TB-DA
    [ ] TB-DQ
ELEGANCE::
    [ ] Classic: nicht möglich
    [ ] Profila: ohne LA möglich
    [ ] Modena: ohne LA möglich
    [ ] Primo: ohne LA möglich
LIFESTYLE::
    [ ] Blackline
    [ ] Blackline Piktogramme
ROYAL:: Alle Varianten ohne LA
GANZGLAS:: nicht möglich

Konstruktionsmerkmale Türblatt
Türblatt:: EH-60-SK3-RD, Einbruch- Rauchschutztür, RC3
DIN EN 1627, RS1 DIN 18095, kartonverpackt
Beanspruchungsgruppe:: Klasse E (RAL MEB-E)
TB-Maße gefälzt (bxh):: 610 - 1235 x 1735 - 2235
Kürzbarkeit:: 15mm
Dicke:: ca.68,0mm
Flächengewicht:: ca. 37,0 kg/m²
Innenlage:: Sandwicheinlage
Rahmen:: Massivholzrahmen mit aufrechtem Stabilisator
Absperrung:: doppelte HDF-Platte
Falz:: Doppelfalz (3-seitig 13x25,5 + 16x25)
Kantenprofil::
    [ ] Eckig EC (Rahmenholz lackiert oder
Melaminkante)
    [ ] Premiumkante PK2
Bodendichtung:: absenkbare Bodendichtung
Schloss:: Mehrfachverriegelung mit 2 Schwenkriegeln
(PZ) (9/80/72)
Bänder:: Anschraubband (verstärkt) mit 160mm Bandlänge,
Tragzapfen und Stiftsicherung
Drückergarnitur:: nach DIN 18273, Kunststoff schwarz,
U-Form, lose beigelegt (für RC3 muss ein Schutzbeschlag
DIN 18257 (ES2) bzw. EN 1906 (SK3) montiert werden)
Türschließer::
    [ ] Türschließer mit Scherengestänge
    [ ] Türschließer mit Gleitschiene
    [ ] Innentürschließer (ITS immer mit zweiter
Dichtungsebene im Zargenquerstück!)
Kennzeichnung:: gemäß Zulassung, Typenschild im Falz
auf der Bandseite
Oberflächenart TB::
    [ ] CPL
    [ ] G-TEC®
    [ ] Lack
    [ ] Schichtstoff
    [ ] Linoleum (kein FSC/PEFC)

Konstruktionsmerkmale Zarge
Zarge:: Stahlzarge sturzhoch für 1-flügelige Türen
Falzmaß Zarge:: 1.Falz: 15,0 x 29,0 / 2.Falz: 15,0 x
25,0
Material:: Stahlzarge, Materialstärke 1,5mm
Schließblech:: Stanzung Stahlzarge (mit
Verstärkungswinkel)
Bandaufnahme:: Aufnahmeelement für Objektbänder, 3D-
Verstellung
Hinweis Türschließer:: Innentürschließer immer mit
zweiter Dichtungsebene im Zargenquerstück!
Dichtung:: eingezogenes akustisches Dichtungsprofil
Profil::
    [ ] Umfassungszarge
    [ ] Blockzarge 2-schalig
    [ ] Eckzarge
Wandstärke::
    [ ] 100
    [ ] 125
    [ ] 145
    [ ] 165
    [ ] 185
    [ ] 205
    [ ] 225
    [ ] 245
    [ ] 270
    [ ] 290
    [ ] 310
    [ ] 330 (RC3 nicht zugelassen in
Leichtbauwand!)
Oberflächenart Zarge:: grundiert

Herstellernachweis:
PRÜM-Türenwerk GmbH
Andreas-Stihl-Straße 1
D-54595 Weinsheim
Telefon: +49 6551 1470-01
info@tuer.de / www.tuer.de
Menge: 0,000 Stk.
