# Ausschreibung
Leistungsbeschreibung (GAEB 90, DA81)
Währung: EUR

## HolzMeister Türen
Datum: 21.10.25

### 1 RD-SD-47 (SK4 Doppelfalz)

**1.00000001**
Klassifizierung
Rauchschutz:: RS1 nach DIN 18095
Schallschutz:: Rw >= 47dB nach DIN 4109
Klimaklasse:: KL2 (Prüfklima KKL-II nach RAL-GZ 426)
(Aufbemusterung KKL-III möglich)
Wärmedämmung:: U-Wert ca. 1,60 W/m²K (gültig für Türen
mit Klimaklasse 3)
PEFC:: 85% PEFC ZERTIFIZIERT DINC-PEFC-COC-000620 (je
nach Oberfläche)
FSC®:: FSC® MIX TUVDC-COC-100620 (massive Blendrahmen)

PRÜM-Produktsortiment
BASIC:: nicht möglich
STANDARD::
    [ ] TB-DA
    [ ] TB-DQ
STIL:: nicht möglich
ELEGANCE::
    [ ] Classic: nicht möglich
    [ ] Profila: ohne LA möglich
    [ ] Modena: ohne LA möglich
    [ ] Primo: ohne LA möglich
LIFESTYLE:: Blackline
ROYAL:: Alle Varianten ohne LA
GANZGLAS:: nicht möglich

Konstruktionsmerkmale Türblatt
Türblatt:: RD-SD-47, Schallschutztür SK4 nach DIN 4109,
Kartonverpackt
Beanspruchungsgruppe:: Klasse S (RAL MEB-S)
TB-Maße gefälzt (bxh):: 735 - 1235 x 1860 - 2235
Kürzbarkeit:: 20mm
Dicke:: ca.68,0mm
Flächengewicht:: ca. 46,5 kg/m²
Innenlage:: Sandwicheinlage
Rahmen:: Massivholzrahmen mit aufrechtem Stabilisator
Absperrung:: HDF- Platte
Falz:: Doppelfalz (3-seitig 13x25,5 + 13x25,0)
Kantenprofil::
    [ ] Eckig EC (Rahmenholz lackiert oder
Melaminkante)
    [ ] Premiumkante PK2
Bodendichtung:: 2 Stk. absenkbare Bodendichtungen
Schloss:: FS-Schloss mit PZ-Stanzung (9/80/72)
Bänder:: Anschraubband mit 160mm Bandlänge, matt
vernickelt
Drückergarnitur:: nach DIN 18273, Kunststoff schwarz,
U-Form, lose beigelegt
Türschließer::
    [ ] Türschließer mit Scherengestänge
    [ ] Türschließer mit Gleitschiene
    [ ] Innentürschließer (ITS immer mit zweiter
Dichtungsebene im Zargenquerstück!)
Kennzeichnung:: gemäß Zulassung, Typenschild im Falz
auf der Bandseite
Oberflächenart TB::
    [ ] CPL
    [ ] G-TEC®
    [ ] Lack
    [ ] Schichtstoff
    [ ] Linoleum (kein FSC/PEFC)

Konstruktionsmerkmale Zarge
Zarge:: Türfutter sturzhoch für 1-flügelige Türen
Material:: Blendrahmen aus Massivholz, Querschnitt 87,5
x 75
Schließblech:: Standard, 6-fach verschraubt,
silberfarben
Bandaufnahme:: Aufnahmeelement für Objektbänder, 3D-
Verstellung
Hinweis Türschließer:: Innentürschließer immer mit
zweiter Dichtungsebene im Zargenquerstück!
Dichtung:: eingezogenes akustisches Dichtungsprofil
Kantenform:: Rund RU
Wandstärke:: >=100 (Zulassung beachten)
Oberflächenart Zarge::
    [ ] CPL
    [ ] G-TEC®
    [ ] Massiv
    [ ] Lack
    [ ] Linoleum (2 Sichtseiten, seitlich geölt -
kein FSC/PEFC)

Herstellernachweis:
PRÜM-Türenwerk GmbH
Andreas-Stihl-Straße 1
D-54595 Weinsheim
Telefon: +49 6551 1470-01
info@tuer.de / www.tuer.de
Menge: 0,000 Stk.
