# Ausschreibung
Leistungsbeschreibung (GAEB 90, DA81)
Währung: EUR

## HolzMeister Türen
Datum: 12.05.25

### 1 SD-T-32-KL3 (SK1 KL3)

**1.00000001 PRÜM-Produktsortiment: Typ:____________________________ Oberfläche:________________________________ Abmessungen: b:________ h:_______ WS:________ Menge: Stückzahl: _____________________**
PRÜM-Produktsortiment: Typ:____________________________
Oberfläche:________________________________
Abmessungen: b:________ h:_______ WS:________
Menge: Stückzahl: _____________________

Klassifizierung
Schallschutz: Rw >= 32dB nach DIN 4109
Klimaklasse: KL3 (Prüfklima c nach DIN EN 1121)
Wärmedämmung: U-Wert ca. 2,30 W/m²K (gültig für Türen
mit Klimaklasse 3)
PEFC: 85% PEFC ZERTIFIZIERT DINC-PEFC-COC-000620 (je
nach Oberfläche)

PRÜM-Produktsortiment
BASIC: nicht möglich

Konstruktionsmerkmale Türblatt
Türblatt: SD-T-32, Schallschutztür SK1 nach DIN 4109,
Kartonverpackt
Beanspruchungsgruppe: Klasse S (RAL MEB-S)
SmartDOOR- System: ECO - KIWI Zutrittskontrollsystem
zur Nachrüstung eines Automatik- Einsteckschlosses
(batteriebetrieben)
Konnektivität: KIWI Gateway verbindet Sensor mit KIWI
Infrastruktur, ca. 1 Gateway pro 10 WE erforderlich
Bedingungen: Voraussetzung für den Abschluss des
Kaufvertrags der SmartDOOR ist das Vorhandensein eines
gültigen KIWI Betreibervertrages
(kiwi.ki/betreibervertrag)
Sensor: KIWI SmartDOOR Sensor (KIWI Door Hub),
außerhalb der Tür an der Wand montiert, 1 Sensor pro
Tür erforderlich
Stromversorgung: Schloss mit Batterie, Sensor an
Hausstrom angeschlossen
Öffnungsmedium: App (Smartphone), KIWI Transponder,
Schlüssel
Dicke: ca.42,0mm
Innenlage: Vollspanplatte VS
Falz: stumpf
Kantenprofil:
    [ ] Stumpf EC
    [ ] Premiumkante PK2
Bodendichtung: absenkbare Bodendichtung
Schloss: Automatik- Einsteckschloss mit Panikfunktion,
batteriebetrieben (9/65/72)
Schließzylinder: Profilzylinder nach DIN 18252/EN 1303
(bauseits)
Bänder: 3-teiliges Anschraubband, vernickelt
Drückergarnitur:
    [ ] PRÜM- Schutzbeschlag ES1 - Ravenna U-Form
(Drücker - Drücker)
    [ ] PRÜM- Schutzbeschlag ES1 - Ravenna U-Form
(Drücker - Knaufdrücker)
Oberflächenart TB:
    [ ] CPL
    [ ] Lack
    [ ] Schichtstoff
    [ ] Linoleum (kein FSC/PEFC)

Konstruktionsmerkmale Zarge
Zarge: ohne Zarge

Herstellernachweis:
PRÜM-Türenwerk GmbH
Andreas-Stihl-Straße 1
D-54595 Weinsheim
Telefon: +49 6551 1470-01
info@tuer.de / www.tuer.de
Menge: 0,000 Stk.
