# Ausschreibung
Leistungsbeschreibung (GAEB 90, DA81)
Währung: EUR

## HolzMeister Türen
Datum: 12.05.25

### 1 EH-53-KL3 (RC2 SK3 KL3)

**1.00000001 PRÜM-Produktsortiment: Typ:____________________________ Oberfläche:________________________________ Abmessungen: b:________ h:_______ WS:________ Menge: Stückzahl: _____________________**
PRÜM-Produktsortiment: Typ:____________________________
Oberfläche:________________________________
Abmessungen: b:________ h:_______ WS:________
Menge: Stückzahl: _____________________

Klassifizierung
Einbruchhemmung: RC2 nach DIN EN 1627, Angriffseite:
Falzseite
Schallschutz: Rw >= 42dB nach DIN 4109
Klimaklasse: KL3 (Prüfklima c nach DIN EN 1121)
Wärmedämmung: U-Wert ca. 2,10 W/m²K (gültig für Türen
mit Klimaklasse 3)
PEFC: 85% PEFC ZERTIFIZIERT DINC-PEFC-COC-000620 (je
nach Oberfläche)

PRÜM-Produktsortiment
BASIC: nicht möglich

Konstruktionsmerkmale Türblatt
Türblatt: EH-53-KL3, einbruchhemmende Tür RC2 nach DIN
EN 1627, Kartonverpackt
Beanspruchungsgruppe: Klasse E (RAL MEB-E)
SmartDOOR- System: Comfort - KIWI
Zutrittskontrollsystem mit Automatik- Einsteckschloss
(kabelgebunden)
Konnektivität: KIWI Gateway verbindet Sensor mit KIWI
Infrastruktur, ca. 1 Gateway pro 10 WE erforderlich
Bedingungen: Voraussetzung für den Abschluss des
Kaufvertrags der SmartDOOR ist das Vorhandensein eines
gültigen KIWI Betreibervertrages
(kiwi.ki/betreibervertrag)
Sensor: KIWI SmartDOOR Sensor, werkseitig im Türblatt
montiert
Stromversorgung: Netzteil in der Zarge, Stößelkontakt
überträgt den Strom zum Schloss und Sensor
Öffnungsmedium: App (Smartphone), KIWI Transponder,
Schlüssel
Dicke: ca.48,0mm
Innenlage: Sandwicheinlage
Falz: gefälzt (3-seitig 13x25,5)
Kantenprofil:
    [ ] Eckig EC
    [ ] Rund RU/RP/RPKR
    [ ] Premiumkante PK2
Bodendichtung: absenkbare Bodendichtung
Schloss: Automatik- Einsteckschloss mit Panikfunktion
und Doppelstulp, kabelgebunden (9/65/72)
Schließzylinder: Profilzylinder nach DIN 18252/EN 1303
mit Einbruchschutz nach DIN EN 1627 (bauseits)
Bänder:
    [ ] 3-teiliges Einbohrband mit verstärktem
Zapfen, vernickelt (bis 985x2110)
    [ ] Anschraubband 160mm, matt vernickelt
(>985x2110)
Drückergarnitur:
    [ ] PRÜM- Schutzbeschlag ES1 - Ravenna U-Form
(Drücker - Drücker)
    [ ] PRÜM- Schutzbeschlag ES1 - Ravenna U-Form
(Drücker - Knaufdrücker)
Oberflächenart TB:
    [ ] CPL
    [ ] G-TEC®
    [ ] Lack
    [ ] Schichtstoff
    [ ] Linoleum (kein FSC/PEFC)

Konstruktionsmerkmale Zarge
Zarge: Stahlzarge sturzhoch für 1-flügelige Türen
Schließblech: Stanzung Stahlzarge (mit
Verstärkungswinkel)
Bandaufnahme: Hinterschweißtasche für Stahlzargen mit
Klemmverbindung
Hinweis Türschließer: Innentürschließer immer mit
zweiter Dichtungsebene im Zargenquerstück!
Bandrahmenteil: Rahmenteil für 3-teilige Bänder an
Stahlzargen, vernickelt
Profil:
    [ ] Umfassungszarge (50/30)
    [ ] Blockzarge (50/65)
    [ ] Blockzarge 2-schalig (50/65)
    [ ] Eckzarge (50/0)
Oberflächenart Zarge: grundiert

Herstellernachweis:
PRÜM-Türenwerk GmbH
Andreas-Stihl-Straße 1
D-54595 Weinsheim
Telefon: +49 6551 1470-01
info@tuer.de / www.tuer.de
Menge: 0,000 Stk.
