# Ausschreibung
Leistungsbeschreibung (GAEB 90, DA81)
Währung: EUR

## HolzMeister Türen
Datum: 22.09.26

### 1 BLEI 1

**1.00000001**
Klassifizierung
Strahlenschutz:: Strahlenschutz BLEI-1 (nach DIN 6834)
Klimaklasse:: KL3 (Prüfklima KKL-III nach RAL-GZ 426
und Prüfklima c nach DIN EN 1121)
PEFC:: 85% PEFC ZERTIFIZIERT DINC-PEFC-COC-000620 (je
nach Oberfläche)

PRÜM-Produktsortiment
BASIC:: nicht möglich
STANDARD::
    [ ] TB-DA
    [ ] TB-DQ
ELEGANCE::
    [ ] Classic: nicht möglich
    [ ] Profila: ohne LA möglich
    [ ] Modena: ohne LA möglich
LIFESTYLE:: nicht möglich
ROYAL:: Alle Varianten
GANZGLAS:: nicht möglich

Konstruktionsmerkmale Türblatt
Türblatt:: BLEI 1, Strahlenschutztür BLEI-1 nach DIN
6834, Schlagleiste auf beiden Flügeln, kartonverpackt
Beanspruchungsgruppe:: Klasse S (RAL MEB-S)
DTB-Maße gefälzt (bxh):: 1235 - 1985 x 1735 - 2235
(Standflügel mind. 400)
Kürzbarkeit:: nicht kürzbar
Dicke:: ca.44,0mm
Flächengewicht:: ca. 33,5 kg/m²
Innenlage:: Vollspanplatte VS
Rahmen:: MDF-Rahmen, unten + seitlich 2-fach
Absperrung:: HDF- Platte mit 0,5mm Blei
Falz:: gefälzt (3-seitig 13x25,5), mittig gefälzt,
Gehflügel mit Dichtungsprofil
Kantenprofil::
    [ ] Eckig EC
    [ ] Rund RPKR
    [ ] Premiumkante PK2
Schloss:: Schloss mit PZ-Stanzung (8/55/72)
Schließblech Standflügel::
    [ ] Standard- Schließblech Silber/Edelstahl +
Kantenriegel
    [ ] Kurzschließblech Edelstahl + Kantenriegel
Bänder:: 3-teiliges Einbohrband mit verstärktem Zapfen,
vernickelt (bis 70kg!)
Drückergarnitur:: Standard- Türdrücker
Kennzeichnung:: gemäß Zulassung, Typenschild im Falz
auf der Bandseite
Oberflächenart TB::
    [ ] Lack
    [ ] Schichtstoff

Konstruktionsmerkmale Zarge
Zarge:: Stahlzarge sturzhoch für 2-flügelige Türen
Falzmaß Zarge:: 15,0 x 29,0
Material:: Stahlzarge, Materialstärke 1,5mm (Zarge
bauseits mit 1mm Blei auskleiden)
Bandaufnahme:: Hinterschweißtasche für Stahlzargen mit
Klemmverbindung
Bandrahmenteil:: Rahmenteil für 3-teilige Bänder an
Holzzargen, vernickelt
Dichtung:: eingezogenes akustisches Dichtungsprofil
Profil::
    [ ] Umfassungszarge
    [ ] Blockzarge
    [ ] Blockzarge 2-schalig
    [ ] Eckzarge
Wandstärke::
    [ ] 100
    [ ] 125
    [ ] 145
    [ ] 165
    [ ] 185
    [ ] 205
    [ ] 225
    [ ] 245
    [ ] 270
    [ ] 290
    [ ] 310
    [ ] 330
Oberflächenart Zarge:: grundiert

Herstellernachweis:
PRÜM-Türenwerk GmbH
Andreas-Stihl-Straße 1
D-54595 Weinsheim
Telefon: +49 6551 1470-01
info@tuer.de / www.tuer.de
Menge: 0,000 Stk.
