# Ausschreibung
Leistungsbeschreibung (GAEB 90, DA81)
Währung: EUR

## HolzMeister Türen
Datum: 02.04.26

### 1 T30RS-1 SK3-12 (Typ 12)

**1.00000001**
Klassifizierung
Feuerschutz:: T30 nach DIN 4102-5 / AbZ Z-6.20-2049
Rauchschutz:: RS1 nach DIN 18095
Schallschutz:: Rw >= 42dB nach DIN 4109
Klimaklasse:: KL2 (Prüfklima KKL-II nach RAL-GZ 426)
(Aufbemusterung KKL-III möglich)
PEFC:: 85% PEFC ZERTIFIZIERT DINC-PEFC-COC-000620 (je
nach Oberfläche)

PRÜM-Produktsortiment
BASIC:: nicht möglich
STANDARD::
    [ ] TB-DA
    [ ] TB-DQ
ELEGANCE::
    [ ] Classic: nicht möglich
    [ ] Profila: ohne LA möglich
    [ ] Modena: ohne LA möglich
    [ ] Primo: nicht möglich
LIFESTYLE::
    [ ] Blackline
    [ ] Blackline Piktogramme
ROYAL:: Alle Varianten ohne LA
GANZGLAS:: nicht möglich

Konstruktionsmerkmale Türblatt
Türblatt:: T30RS-1 SK3-12, Feuerschutztür T30 nach DIN
4102-5, kartonverpackt
Beanspruchungsgruppe:: Klasse S (RAL MEB-S)
TB-Maße gefälzt (bxh):: 800 x 1700 - 1235 x 2500
Kürzbarkeit:: 10mm
Dicke:: roh und lackiert ca. 61,5mm / Schichtstoff ca.
63,0mm
Flächengewicht:: ca. 33,0 kg/m²
Innenlage:: Sandwicheinlage
Rahmen:: Massivholzrahmen mit Hartholz- Stabilisator
Absperrung:: HDF- Platte 6,0mm
Falz:: gefälzt (3-seitig 13x43,0)
Kantenprofil:: Eckig EC (Rahmenholz lackiert oder
Melaminkante)
Bodendichtung:: absenkbare Bodendichtung
Schloss:: FS-Schloss mit PZ-Stanzung (9/65/72)
Bänder:: Anschraubband mit 160mm Bandlänge, matt
vernickelt
Drückergarnitur:: nach DIN 18273, Kunststoff schwarz,
U-Form, lose beigelegt
Türschließer::
    [ ] Türschließer mit Scherengestänge
    [ ] Türschließer mit Gleitschiene
    [ ] Innentürschließer (optional mit Freilauf)
(ITS immer mit zweiter Dichtungsebene im
Zargenquerstück!)
Kennzeichnung:: gemäß Zulassung, Typenschild im Falz
auf der Bandseite
Oberflächenart TB::
    [ ] CPL
    [ ] G-TEC®
    [ ] Lack
    [ ] Schichtstoff (max. 1,2mm)

Konstruktionsmerkmale Zarge
Zarge:: Stahlzarge sturzhoch für 1-flügelige Türen
Falzmaß Zarge:: 15,0 x 47,0
Material:: Stahlzarge, Materialstärke 1,5mm
Schließblech:: Stanzung
Bandaufnahme:: Aufnahmeelement für Objektbänder, 3D-
Verstellung
Hinweis Türschließer:: Innentürschließer immer mit
zweiter Dichtungsebene im Zargenquerstück!
Dichtung:: eingezogenes akustisches Dichtungsprofil
Profil::
    [ ] Umfassungszarge
    [ ] Blockzarge 2-schalig
    [ ] Eckzarge
Kantenform:: Rund RU
Wandstärke:: >=100 (Zulassung beachten)
Oberflächenart Zarge:: grundiert

Herstellernachweis:
PRÜM-Türenwerk GmbH
Andreas-Stihl-Straße 1
D-54595 Weinsheim
Telefon: +49 6551 1470-01
info@tuer.de / www.tuer.de
Menge: 0,000 Stk.
