# Ausschreibung
Leistungsbeschreibung (GAEB 90, DA81)
Währung: EUR

## HolzMeister Türen
Datum: 23.10.26

### 1 EH2 RD SK4-13 (Typ 13 RC2)

**1.00000001**
Klassifizierung
Rauchschutz:: RS1 nach DIN 18095
Einbruchhemmung:: RC2 nach DIN EN 1627, Angriffseite:
Falzseite / Aufdeckseite
Schallschutz:: Rw >= 47dB nach DIN 4109
Klimaklasse:: KL2 (Prüfklima KKL-II nach RAL-GZ 426)
(Aufbemusterung KKL-III möglich)
PEFC:: 70% PEFC ZERTIFIZIERT DINC-PEFC-COC-000620 (je
nach Oberfläche)
FSC®:: FSC® MIX TUVDC-COC-100620 (massive Blockrahmen)

PRÜM-Produktsortiment
BASIC:: nicht möglich
STANDARD::
    [ ] TB-DA
    [ ] TB-DQ
ELEGANCE::
    [ ] Classic: nicht möglich
    [ ] Profila: ohne LA möglich
    [ ] Modena: ohne LA möglich
    [ ] Primo: ohne LA möglich
LIFESTYLE::
    [ ] Blackline
    [ ] Blackline Piktogramme
ROYAL:: Alle Varianten ohne LA
GANZGLAS:: nicht möglich

Konstruktionsmerkmale Türblatt
Türblatt:: EH2 RD SK4-13, Einbruch- Rauchschutztür, RC2
DIN EN 1627, RS1 DIN 18095, kartonverpackt
Beanspruchungsgruppe:: Klasse E (RAL MEB-E)
TB-Maße stumpf (bxh):: 774 x 1687 - 1209 x 2487
Kürzbarkeit:: 10mm
Dicke:: roh und lackiert ca. 61,5mm / Schichtstoff ca.
63,0mm
Flächengewicht:: ca. 49,0 kg/m²
Innenlage:: Sandwicheinlage
Rahmen:: Massivholzrahmen mit Hartholz- Stabilisator
Absperrung:: HDF- Platte 6,0mm
Falz:: stumpf mit Gegenfälzung
Kantenprofil:: Eckig Stumpf GF (Rahmenholz lackiert
oder Melaminkante)
Bodendichtung:: 2 Stk. absenkbare Bodendichtungen
Schloss:: EH-Schloss mit PZ-Stanzung und Doppelstulp
(9/65/72), 4-fach verschraubt
Bänder::
    [ ] Anschraubband mit 160mm Bandlänge, matt
vernickelt
    [ ] optional verdecktliegendes Bandsystem
Drückergarnitur:: nach DIN 18273, Kunststoff schwarz,
U-Form, lose beigelegt (für RC2 muss ein Schutzbeschlag
DIN 18257 (ES1) bzw. EN 1906 (SK2) montiert werden)
Türschließer::
    [ ] Türschließer mit Scherengestänge
    [ ] Türschließer mit Gleitschiene
    [ ] Innentürschließer (optional mit Freilauf)
(ITS immer mit zweiter Dichtungsebene im
Zargenquerstück!)
Kennzeichnung:: gemäß Zulassung, Typenschild im Falz
auf der Bandseite
Oberflächenart TB::
    [ ] CPL
    [ ] G-TEC®
    [ ] Lack
    [ ] Schichtstoff (max. 1,2mm)

Konstruktionsmerkmale Zarge
Zarge:: Blockrahmen sturzhoch für 1-flügelige Türen
Falzmaß Zarge:: 1.Falz: 11,0 x 46,5 / 2.Falz: 12,5 x
(TB Dicke - 40,0)
Material:: Blockrahmen aus Massivholz, Querschnitt 77,5
x 90
Schließblech:: Flachschließblech aus Edelstahl
Bandaufnahme:: Aufnahmeelement für Objektbänder, 3D-
Verstellung
Hinweis Türschließer:: Innentürschließer immer mit
zweiter Dichtungsebene im Zargenquerstück!
Dichtung:: eingezogenes akustisches Dichtungsprofil
Kantenform:: Rund RU
Wandstärke:: >=100 (Zulassung beachten)
Oberflächenart Zarge::
    [ ] Massiv
    [ ] Weißlack

Herstellernachweis:
PRÜM-Türenwerk GmbH
Andreas-Stihl-Straße 1
D-54595 Weinsheim
Telefon: +49 6551 1470-01
info@tuer.de / www.tuer.de
Menge: 0,000 Stk.
