# Ausschreibung
Leistungsbeschreibung (GAEB 90, DA81)
Währung: EUR

## HolzMeister Türen
Datum: 24.10.26

### 1 GVT "ECO" (SK3-12 KL3)

**1.00000001**
Klassifizierung
Schallschutz:: Rw >= 42dB nach DIN 4109
Feuchtraum:: Zarge aus feuchtebeständigem MDF
Klimaklasse:: KL3 (Prüfklima KKL-III nach RAL-GZ 426
und Prüfklima c nach DIN EN 1121)
Wärmedämmung:: U-Wert ca. 1,60 W/m²K
PEFC:: 70% PEFC ZERTIFIZIERT DINC-PEFC-COC-000620 (je
nach Oberfläche)

PRÜM-Produktsortiment
BASIC:: nicht möglich
STANDARD::
    [ ] TB-DA
    [ ] TB-DQ
ELEGANCE:: nicht möglich
LIFESTYLE:: nicht möglich
ROYAL:: nicht möglich
GANZGLAS:: nicht möglich

Konstruktionsmerkmale Türblatt
Türblatt:: Garagenverbindungstür GVT "ECO",
Schallschutztür SK3 nach DIN 4109, kartonverpackt
Beanspruchungsgruppe:: Klasse S (RAL MEB-S)
Bedingungen:: nur geschlossene Garagen, kein stehendes
Wasser, Schutz gegen aufsteigende Feuchtigkeit, Einbau
und Versiegelung nach Anleitung, Temp. >= 3°C, rel.
Luftfeuchte 100mm: +10/-10mm
Schließblech:: Flachschließblech aus Edelstahl
Bandaufnahme:: Aufnahmeelement für Objektbänder, 3D-
Verstellung
Hinweis Türschließer:: Innentürschließer immer mit
zweiter Dichtungsebene im Zargenquerstück!
Dichtung:: eingezogenes akustisches Dichtungsprofil
Kantenform:: Rund RU (60mm)
Wandstärke:: >=100 (Zulassung beachten)
Oberflächenart Zarge::
    [ ] CPL
    [ ] Schichtstoff

Herstellernachweis:
PRÜM-Türenwerk GmbH
Andreas-Stihl-Straße 1
D-54595 Weinsheim
Telefon: +49 6551 1470-01
info@tuer.de / www.tuer.de
Menge: 0,000 Stk.
