# Ausschreibung
Leistungsbeschreibung (GAEB 90, DA81)
Währung: EUR

## HolzMeister Türen
Datum: 09.05.25

### 1 STL3-3

**1.00000001 Rahmentür mit eingenuteter Füllung (12mm) und eingenuteter ESG-Verglasung (8mm), Stollentür, einhängefertig nach DIN 18101, Kartonverpackt, Türfutter**
Rahmentür mit eingenuteter Füllung (12mm) und
eingenuteter ESG-Verglasung (8mm), Stollentür,
einhängefertig nach DIN 18101, Kartonverpackt,
Türfutter

Klassifizierung
Klimaklasse: KL1 (Prüfklima a nach DIN EN 1121)
PEFC: 85% PEFC ZERTIFIZIERT DINC-PEFC-COC-000620
FSC: FSC® MIX TUVDC-COC-100620 (massive Zargen)

Konstruktionsmerkmale Türblatt
Türblatt: Stollentür, einhängefertig nach DIN 18101,
Kartonverpackt
Design: Programm: STIL - TYP-ST (Stollentür) - STL3-3
Beschreibung: Rahmentür mit eingenuteter Füllung (12mm)
und eingenuteter ESG-Verglasung (8mm)
Dicke: ca.39mm
Innenlage: MDF- Platte
Falz: gefälzt
Anzahl Flügel:
    [ ] 1-flügelig
    [ ] 2-flügelig
Schloss:
    [ ] BB-Schloss
    [ ] WC-Schloss
    [ ] PZ-Schloss
Bänder: 3-teilig, vernickelt (gefälzt)
Kantenprofil: Rund RU
Glas TB: Sicherheitsglas ESG 8mm
Oberflächenart TB: Lack

Konstruktionsmerkmale Zarge
Zargenvarianten:
    [ ] Türfutter
    [ ] Blendrahmen
    [ ] Blockrahmen
    [ ] Stahlzarge
Schließblech: silber
Bandaufnahme: Aufnahmeelement aus Metall mit
Klemmverbindung
Bandrahmenteil: vernickelt

Herstellernachweis:
PRÜM-Türenwerk GmbH
Andreas-Stihl-Straße 1
D-54595 Weinsheim
Telefon: +49 6551 1470-01
info@tuer.de / www.tuer.de
Menge: 0,000 Stk.
