# Ausschreibung
Leistungsbeschreibung (GAEB 90, DA81)
Währung: EUR

## HolzMeister Türen
Datum: 09.05.25

### 1 CKL2

**1.00000001 Türblatt "CLASSIC" mit eingeprägten Füllungen und Lichtausschnitt, Innentür nach DIN 68706, einhängefertig nach DIN 18101, Kartonverpackt, Türfutter**
Türblatt "CLASSIC" mit eingeprägten Füllungen und
Lichtausschnitt, Innentür nach DIN 68706,
einhängefertig nach DIN 18101, Kartonverpackt,
Türfutter

Klassifizierung
Klimaklasse: KL1 (Prüfklima a nach DIN EN 1121)
PEFC: 85% PEFC ZERTIFIZIERT DINC-PEFC-COC-000620
FSC: FSC® MIX TUVDC-COC-100620 (massive Zargen)

Konstruktionsmerkmale Türblatt
Türblatt: Innentür nach DIN 68706, einhängefertig nach
DIN 18101, Kartonverpackt
Beanspruchungsgruppe: Klasse M
Design: Programm: ELEGANCE - CLASSIC - CKL2
Beschreibung: Türblatt "CLASSIC" mit eingeprägten
Füllungen und Lichtausschnitt
Dicke: ca.39mm
Innenlage: Röhrenspanplatte RS
Falz:
    [ ] gefälzt
    [ ] stumpf
Anzahl Flügel:
    [ ] 1-flügelig
    [ ] 2-flügelig
Schloss:
    [ ] BB-Schloss
    [ ] WC-Schloss
    [ ] PZ-Schloss
Bänder:
    [ ] 2-teilig, vernickelt (gefälzt)
    [ ] V7888, vernickelt (stumpf)
Kantenprofil:
    [ ] Karnies KA (9010)
    [ ] Rund RU (9010)
    [ ] Rund RUKR (9016)
    [ ] Stumpf EC (9010/9016)
Glasleiste: Glasleiste Typ N (lose beigelegt)
Glas TB:
    [ ] Sicherheitsglas ESG 4mm
    [ ] Sicherheitsglas VSG
    [ ] Ornamentglas
Oberflächenart TB: Lack

Konstruktionsmerkmale Zarge
Zargenvarianten:
    [ ] Türfutter
    [ ] Blendrahmen
    [ ] Blockrahmen
    [ ] Stahlzarge
Schließblech: silber
Bandaufnahme: Aufnahmeelement aus Metall mit
Klemmverbindung
Bandrahmenteil: vernickelt

Herstellernachweis:
PRÜM-Türenwerk GmbH
Andreas-Stihl-Straße 1
D-54595 Weinsheim
Telefon: +49 6551 1470-01
info@tuer.de / www.tuer.de
Menge: 0,000 Stk.
