# Ausschreibung
Leistungsbeschreibung (GAEB 90, DA81)
Währung: EUR

## HolzMeister Türen
Datum: 22.09.26

### 1 SP0

**1.00000001**
Klassifizierung
PEFC:: 85% PEFC ZERTIFIZIERT DINC-PEFC-COC-000620

Konstruktionsmerkmale Türblatt
Türblatt::
    [ ] Sprossenrahmen fertig eingebaut
    [ ] Sprossenrahmen lose
Design:: Programm: GLAS - Sprossenrahmen - SP0
Beschreibung:: Sprossenrahmen "SP0", 4 gleichgroße
Felder (2x2)

Herstellernachweis:
PRÜM-Türenwerk GmbH
Andreas-Stihl-Straße 1
D-54595 Weinsheim
Telefon: +49 6551 1470-01
info@tuer.de / www.tuer.de
Menge: 0,000 Stk.
