# Ausschreibung
Leistungsbeschreibung (GAEB 90, DA81)
Währung: EUR

## HolzMeister Türen
Datum: 12.05.25

### 1 gefälzt / 2-flügelig

**1.00000001 Innentür nach DIN 68706, 2-flügelig, einhängefertig nach DIN 18101, Kartonverpackt, Türfutter mit Oberblende ohne Kämpfer ohne Querstück für 2-flügelige Türen**
Innentür nach DIN 68706, 2-flügelig, einhängefertig
nach DIN 18101, Kartonverpackt, Türfutter mit
Oberblende ohne Kämpfer ohne Querstück für 2-flügelige
Türen

Klassifizierung
Klimaklasse: KL1 (Prüfklima a nach DIN EN 1121)
Beanspruchungsgruppe: Klasse M (VS+RS) / Klasse N
(Wabe)
PEFC: 85% PEFC ZERTIFIZIERT DINC-PEFC-COC-000620 (je
nach Oberfläche)

Konstruktionsmerkmale Türblatt
Türblatt: Innentür nach DIN 68706, 2-flügelig,
einhängefertig nach DIN 18101, Kartonverpackt
Dicke: ca.39,5mm
Innenlage:
    [ ] Vollspanplatte VS
    [ ] Röhrenspanplatte RS
    [ ] Wabe
Falz: gefälzt (3-seitig 13x25,5) nach DIN 18101, mittig
mit Gegenfalz
Kantenprofil:
    [ ] Eckig EC
    [ ] Rund RP/RPKR
    [ ] (Oberblende PK2 nur 1-flügelig möglich)
Schloss:
    [ ] BB-Schloss
    [ ] WC-Schloss
    [ ] PZ-Schloss
Schließblech Standflügel:
    [ ] Standard- Schließblech Silber/Edelstahl +
Kantenriegel
    [ ] Kurzschließblech Edelstahl + Kantenriegel
Bänder: 2-teiliges Einbohrband, vernickelt
Oberblende: Aufbau wie Türblatt, Sonderfalz
Oberflächenart TB:
    [ ] CPL
    [ ] G-TEC®
    [ ] Lack
    [ ] Schichtstoff
    [ ] Linoleum (kein FSC/PEFC)

Konstruktionsmerkmale Zarge
Zarge: Türfutter mit Oberblende ohne Kämpfer ohne
Querstück für 2-flügelige Türen
Verstellbereich Zierbekleidung: Wandstärke >=80mm bis
=100mm: +15/-5mm  /  Wandstärke >100mm: +10/-10mm
Schließblech: ohne Schließblech
Bandaufnahme: Aufnahmeelement aus Metall mit
Klemmverbindung
Bandrahmenteil: Rahmenteil für 2-teilige Bänder an
Holzzargen, vernickelt
Kantenform:
    [ ] Rund RU
    [ ] Eckig EC
    [ ] Profil PR
    [ ] Softline SLF
    [ ] Kleine Rundkante RFKR
    [ ] Primo
    [ ] Hohlkehle HK65/22
Oberflächenart Zarge:
    [ ] CPL
    [ ] G-TEC®
    [ ] Schichtstoff
    [ ] Weißlack

Herstellernachweis:
PRÜM-Türenwerk GmbH
Andreas-Stihl-Straße 1
D-54595 Weinsheim
Telefon: +49 6551 1470-01
info@tuer.de / www.tuer.de
Menge: 0,000 Stk.
