# Ausschreibung
Leistungsbeschreibung (GAEB 90, DA81)
Währung: EUR

## HolzMeister Türen
Datum: 12.05.25

### 1 gefälzt / 1-flügelig

**1.00000001 Innentür nach DIN 68706 (mit LA), 1-flügelig, einhängefertig nach DIN 18101, Kartonverpackt, Blendrahmen mit Oberblende ohne Kämpfer ohne Querstück für 1-flügelige Türen**
Innentür nach DIN 68706 (mit LA), 1-flügelig,
einhängefertig nach DIN 18101, Kartonverpackt,
Blendrahmen mit Oberblende ohne Kämpfer ohne Querstück
für 1-flügelige Türen

Klassifizierung
Klimaklasse: KL1 (Prüfklima a nach DIN EN 1121)
Beanspruchungsgruppe: Klasse M
PEFC: 85% PEFC ZERTIFIZIERT DINC-PEFC-COC-000620 (je
nach Oberfläche)
FSC®: FSC® MIX TUVDC-COC-100620 (massive Blendrahmen)

Konstruktionsmerkmale Türblatt
Türblatt: Innentür nach DIN 68706 (mit LA), 1-flügelig,
einhängefertig nach DIN 18101, Kartonverpackt
Dicke: ca.39,5mm
Innenlage: Vollspanplatte VS
Falz: gefälzt (3-seitig 13x25,5) nach DIN 18101
Kantenprofil:
    [ ] Eckig EC
    [ ] Rund RP/RPKR
    [ ] Premiumkante PK2 (Oberblende 3-seitig PK2,
Unterkante Dünnkante)
Schloss:
    [ ] BB-Schloss
    [ ] WC-Schloss
    [ ] PZ-Schloss
Bänder: 2-teiliges Einbohrband, vernickelt
Glas TB: Sicherheitsglas ESG 4mm
Oberblende: Aufbau wie Türblatt, Sonderfalz
Oberflächenart TB:
    [ ] CPL
    [ ] G-TEC®
    [ ] Lack
    [ ] Schichtstoff
    [ ] Linoleum (kein FSC/PEFC)

Konstruktionsmerkmale Zarge
Zarge: Blendrahmen mit Oberblende ohne Kämpfer ohne
Querstück für 1-flügelige Türen
Schließblech: Standard, 6-fach verschraubt,
silberfarben
Bandaufnahme: Klemmblock für Blend- und Blockrahmen
Bandrahmenteil: Rahmenteil für 2-teilige Bänder an
Holzzargen, vernickelt
Kantenform: Rund RU
Oberflächenart Zarge:
    [ ] CPL
    [ ] G-TEC®
    [ ] Massiv
    [ ] Weißlack

Herstellernachweis:
PRÜM-Türenwerk GmbH
Andreas-Stihl-Straße 1
D-54595 Weinsheim
Telefon: +49 6551 1470-01
info@tuer.de / www.tuer.de
Menge: 0,000 Stk.
