# Ausschreibung
Leistungsbeschreibung (GAEB 90, DA81)
Währung: EUR

## HolzMeister Türen
Datum: 09.05.25

### 1 gefälzt / 2-flügelig

**1.00000001 Innentür nach DIN 68706, 2-flügelig, einhängefertig nach DIN 18101, Kartonverpackt, Stahlzarge mit 1 Seitenteil und Oberlicht, mit passenden Glashalteleisten für 2-flügelige Türen**
Innentür nach DIN 68706, 2-flügelig, einhängefertig
nach DIN 18101, Kartonverpackt, Stahlzarge mit 1
Seitenteil und Oberlicht, mit passenden
Glashalteleisten für 2-flügelige Türen

Klassifizierung
Klimaklasse: KL1 (Prüfklima a nach DIN EN 1121)
Beanspruchungsgruppe: Klasse M (VS+RS) / Klasse N
(Wabe)
PEFC: 85% PEFC ZERTIFIZIERT DINC-PEFC-COC-000620 (je
nach Oberfläche)

Konstruktionsmerkmale Türblatt
Türblatt: Innentür nach DIN 68706, 2-flügelig,
einhängefertig nach DIN 18101, Kartonverpackt
Dicke: ca.39,5mm
Innenlage:
    [ ] Vollspanplatte VS
    [ ] Röhrenspanplatte RS
    [ ] Wabe
Falz: gefälzt (3-seitig 13x25,5) nach DIN 18101, mittig
mit Gegenfalz
Kantenprofil:
    [ ] Eckig EC
    [ ] Rund RP/RPKR
    [ ] Premiumkante PK2
Schloss:
    [ ] BB-Schloss
    [ ] WC-Schloss
    [ ] PZ-Schloss
Schließblech Standflügel:
    [ ] Standard- Schließblech Silber/Edelstahl +
Kantenriegel
    [ ] Kurzschließblech Edelstahl + Kantenriegel
Bänder: 2-teiliges Einbohrband, vernickelt
Oberflächenart TB:
    [ ] CPL
    [ ] G-TEC®
    [ ] Lack
    [ ] Schichtstoff
    [ ] Linoleum (kein FSC/PEFC)

Konstruktionsmerkmale Zarge
Zarge: Stahlzarge mit 1 Seitenteil und Oberlicht, mit
passenden Glashalteleisten für 2-flügelige Türen
Windfang: mit 1 Seitenteil und Oberlicht, mit passenden
Glashalteleisten
Glas Zarge:
    [ ] ohne Glas
    [ ] Sicherheitsglas ESG 4mm
Schließblech: ohne Schließblech
Bandaufnahme: Hinterschweißtasche für Stahlzargen mit
Klemmverbindung
Bandrahmenteil: Rahmenteil für 2-teilige Bänder an
Stahlzargen, vernickelt
Profil:
    [ ] Umfassungszarge
    [ ] Blockzarge
    [ ] Blockzarge 2-schalig
    [ ] Eckzarge
Oberflächenart Zarge: grundiert

Herstellernachweis:
PRÜM-Türenwerk GmbH
Andreas-Stihl-Straße 1
D-54595 Weinsheim
Telefon: +49 6551 1470-01
info@tuer.de / www.tuer.de
Menge: 0,000 Stk.
