# Ausschreibung
Leistungsbeschreibung (GAEB 90, DA81)
Währung: EUR

## HolzMeister Türen
Datum: 15.05.25

### 1 Türfutter (1-flg.)

**1.00000001 Schiebetür Holz (mit LA), 1-flügelig, Kartonverpackt, Schiebetür- Türfutter sturzhoch für 1-flügelige Türen**
Schiebetür Holz (mit LA), 1-flügelig, Kartonverpackt,
Schiebetür- Türfutter sturzhoch für 1-flügelige Türen

Klassifizierung
Klimaklasse: KL1 (Prüfklima a nach DIN EN 1121)
PEFC: 85% PEFC ZERTIFIZIERT DINC-PEFC-COC-000620 (je
nach Oberfläche)

Konstruktionsmerkmale Türblatt
Türblatt: Schiebetür Holz (mit LA), 1-flügelig,
Kartonverpackt
Dicke: ca.39,5mm
Innenlage: Vollspanplatte VS
Falz: stumpf
Kantenprofil:
    [ ] Eckig EC
    [ ] Premiumkante PK2
Schloss:
    [ ] ohne
    [ ] Zirkelriegelschloss (BB/PZ)
Drückergarnitur:
    [ ] Griffmuschel
    [ ] Stangengriffe beidseitig
    [ ] Stangengriffe einseitig
Glas TB: Sicherheitsglas ESG 4mm
Oberflächenart TB:
    [ ] CPL
    [ ] G-TEC®
    [ ] Lack
    [ ] Schichtstoff
    [ ] Linoleum (kein FSC/PEFC)

Konstruktionsmerkmale Zarge
Zarge: Schiebetür- Türfutter sturzhoch für 1-flügelige
Türen
Schiebetürbeschlag: Schiebetürbeschlag innenlaufend,
Tragkraft 80 kg, Montage im Sturz oder unter Sturz,
optional mit Einzugsdämpfern
Laufkastenlänge: Länge der Führungsschiene: 1700, 2000,
2600 (bauseits kürzbar)
Anschlagkasten: Anschlag am Futterbrett
Verstellbereich Zierbekleidung: auf Anfrage
Schließblech: mit oder ohne Schließblech je nach
Schlossvariante
Kantenform:
    [ ] Rund RU
    [ ] Eckig EC
    [ ] Profil PR
    [ ] Softline SLF
    [ ] Kleine Rundkante RFKR
    [ ] Hohlkehle HK65/22
Oberflächenart Zarge:
    [ ] CPL
    [ ] G-TEC®
    [ ] Weißlack

Herstellernachweis:
PRÜM-Türenwerk GmbH
Andreas-Stihl-Straße 1
D-54595 Weinsheim
Telefon: +49 6551 1470-01
info@tuer.de / www.tuer.de
Menge: 0,000 Stk.
