# Ausschreibung
Leistungsbeschreibung (GAEB 90, DA81)
Währung: EUR

## HolzMeister Türen
Datum: 11.05.25

### 1 ohne Zarge (1-flg.)

**1.00000001 Schiebetür Holz, 1-flügelig, Kartonverpackt, ohne Zarge**
Schiebetür Holz, 1-flügelig, Kartonverpackt, ohne
Zarge

Klassifizierung
Klimaklasse: KL1 (Prüfklima a nach DIN EN 1121)
PEFC: 85% PEFC ZERTIFIZIERT DINC-PEFC-COC-000620 (je
nach Oberfläche)

Konstruktionsmerkmale Türblatt
Türblatt: Schiebetür Holz, 1-flügelig, Kartonverpackt
Dicke: ca.39,5mm
Innenlage:
    [ ] Vollspanplatte VS
    [ ] Röhrenspanplatte RS
Falz: stumpf
Kantenprofil:
    [ ] Eckig EC
    [ ] Premiumkante PK2
Schloss: ohne
Drückergarnitur:
    [ ] Griffmuschel
    [ ] Stangengriffe beidseitig
    [ ] Stangengriffe einseitig
Oberflächenart TB:
    [ ] CPL
    [ ] G-TEC®
    [ ] Lack
    [ ] Schichtstoff
    [ ] Linoleum (kein FSC/PEFC)

Konstruktionsmerkmale Zarge
Zarge: ohne Zarge
Schiebetürbeschlag: Schiebetürbeschlag in
Edelstahloptik, Wandmontage, Tragkraft 50kg (120kg),
optional mit Einzugsdämpfern
Laufkastenlänge: 2000, 2500 (bauseits kürzbar)
Slim Inlay: Slim- Beschlag optional mit Inlay
erhältlich (CPL Karo-Beige, CPL Karo-Dark, CPL
Karo-Grey, CPL Karo-White, CPL T-Eiche, CPL T-Eiche
Altholz, CPL T-Eiche Astig, CPL T-Greyline, CPL T-Oak
Creme, CPL T-Oak Nature, CPL T-Oak White, CPL T-Pinie,
CPL T-Whiteline, CPL Weißlack, CPL Weißlack 9016)

Herstellernachweis:
PRÜM-Türenwerk GmbH
Andreas-Stihl-Straße 1
D-54595 Weinsheim
Telefon: +49 6551 1470-01
info@tuer.de / www.tuer.de
Menge: 0,000 Stk.
