# Ausschreibung
Leistungsbeschreibung (GAEB 90, DA81)
Währung: EUR

## HolzMeister Türen
Datum: 09.05.25

### 1 TB-WL

**1.00000001 Türblatt ohne Lichtausschnitt, Oberfläche Weißlack, Innentür nach DIN 68706, einhängefertig nach DIN 18101, Kartonverpackt, Türfutter**
Türblatt ohne Lichtausschnitt, Oberfläche Weißlack,
Innentür nach DIN 68706, einhängefertig nach DIN 18101,
Kartonverpackt, Türfutter

Klassifizierung
Klimaklasse: KL1 (Prüfklima a nach DIN EN 1121)
PEFC: 85% PEFC ZERTIFIZIERT DINC-PEFC-COC-000620
FSC: FSC® MIX TUVDC-COC-100620 (massive Zargen)

Konstruktionsmerkmale Türblatt
Türblatt: Innentür nach DIN 68706, einhängefertig nach
DIN 18101, Kartonverpackt
Beanspruchungsgruppe: Klasse M (VS, RS) / Klasse N
(Wabe)
Design: Programm: STANDARD - TB-WL
Beschreibung: Türblatt ohne Lichtausschnitt, Oberfläche
Weißlack
Dicke: ca.39mm
Innenlage:
    [ ] Vollspanplatte VS
    [ ] Röhrenspanplatte RS
    [ ] Wabe
Falz:
    [ ] gefälzt
    [ ] stumpf
Anzahl Flügel:
    [ ] 1-flügelig
    [ ] 2-flügelig
Schloss:
    [ ] BB-Schloss
    [ ] WC-Schloss
    [ ] PZ-Schloss
Bänder:
    [ ] 2-teilig, vernickelt (gefälzt)
    [ ] V7888, vernickelt (stumpf)
Kantenprofil:
    [ ] Eckig EC
    [ ] Rund RP/RPKR
    [ ] Stumpf EC
Oberflächenart TB: Lack

Konstruktionsmerkmale Zarge
Zargenvarianten:
    [ ] Türfutter
    [ ] Blendrahmen
    [ ] Blockrahmen
    [ ] Stahlzarge
Schließblech: silber
Bandaufnahme: Aufnahmeelement aus Metall mit
Klemmverbindung
Bandrahmenteil: vernickelt

Herstellernachweis:
PRÜM-Türenwerk GmbH
Andreas-Stihl-Straße 1
D-54595 Weinsheim
Telefon: +49 6551 1470-01
info@tuer.de / www.tuer.de
Menge: 0,000 Stk.
