# Ausschreibung
Leistungsbeschreibung (GAEB 90, DA81)
Währung: EUR

## HolzMeister Türen
Datum: 29.04.26

### 1 Chinchilla weiß

**1.00000001**
Klassifizierung
FSC®:: FSC® MIX TUVDC-COC-100620 (massive Zargen)

Mögliche Funktionen
Klimaklasse KL:: ohne
Feuerschutz FS:: nicht möglich
Rauchschutz RD:: nicht möglich
Einbruchschutz EH:: nicht möglich
Schallschutz SD:: nicht möglich
Wärmeschutz WDE:: nicht möglich
Strahlenschutz BLEI:: nicht möglich
Feuchtraum FR:: nicht möglich
Nassraum NR:: nicht möglich

Konstruktionsmerkmale Türblatt
Türblatt:: Ganzglastür, für Beschläge vorgerichtet,
Folienverpackt
Design:: Programm: GLAS - Ganzglastür Ornament -
Chinchilla weiß
Beschreibung:: Ganzglastür mit Ornamentglas "Chinchilla
weiß"
Türblattvarianten::
    [ ] Drehflügeltür
    [ ] Pendeltür
    [ ] Schiebe Slim
    [ ] Schiebe Klassik
TB-Maße stumpf (bxh):: 584, 709, 834, 959,  x  1972,
2097
DTB-Maße stumpf (bxh):: 1168, 1418, 1668, 1918  x
1972, 2097
Kürzbarkeit:: nicht kürzbar
Dicke:: 8mm
Flächengewicht:: ca. 21,0 kg/m²
Falz:: stumpf
Anzahl Flügel::
    [ ] 1-flügelig
    [ ] 2-flügelig
Schloss:: Griffwerk Puristo S (PZ, WZ, ohne Lochung)
Bänder:: Bänder "Office" im Schlossset enthalten
Kantenprofil:: Eckig, polierte Kante
Glas TB:: Sicherheitsglas ESG 8mm
Glasdesign TB:: Ornamentglas "Chinchilla weiß"
(strukturierte Glasoberfläche)

Konstruktionsmerkmale Zarge
Zargenvarianten::
    [ ] Türfutter
    [ ] Blendrahmen
    [ ] Blockrahmen
    [ ] Stahlzarge
Schließblech::
    [ ] silber
    [ ] schwarz
Bandaufnahme:: Aufnahmeelement aus Metall mit
Klemmverbindung
Bandrahmenteil::
    [ ] vernickelt
    [ ] schwarz

Herstellernachweis:
PRÜM-Türenwerk GmbH
Andreas-Stihl-Straße 1
D-54595 Weinsheim
Telefon: +49 6551 1470-01
info@tuer.de / www.tuer.de
Menge: 0,000 Stk.
