# Ausschreibung
Leistungsbeschreibung (GAEB 90, DA81)
Währung: EUR

## HolzMeister Türen
Datum: 15.05.25

### 1 2-flügelig (Glas)

**1.00000001 Ganzglastür, 2-flügelig, für Beschläge vorgerichtet, Folienverpackt, Türfutter mit 2 Seitenteilen, mit passenden Glashalteleisten für 2-flügelige Türen**
Ganzglastür, 2-flügelig, für Beschläge vorgerichtet,
Folienverpackt, Türfutter mit 2 Seitenteilen, mit
passenden Glashalteleisten für 2-flügelige Türen

Klassifizierung
PEFC: 85% PEFC ZERTIFIZIERT DINC-PEFC-COC-000620 (je
nach Oberfläche)

Konstruktionsmerkmale Türblatt
Türblatt: Ganzglastür, 2-flügelig, für Beschläge
vorgerichtet, Folienverpackt
Dicke: 8mm
Falz: stumpf, mittig mit Fuge 4mm
Kantenprofil: Eckig, polierte Kante
Schloss:
    [ ] Ravenna (UV, BB, PZ, WC)
    [ ] Quadral (UV, BB, PZ, WC)
    [ ] Soft (UV, BB, PZ, WC)
Schließblech Standflügel: Gegenkasten passend zum
Schloss / unten Feststeller, oben Rollenschnäpper
Bänder: passende Bänder im Schlossset enthalten
Drückergarnitur: passender Türdrücker im Schlossset
enthalten
Oberflächenart TB: Glas

Konstruktionsmerkmale Zarge
Zarge: Türfutter mit 2 Seitenteilen, mit passenden
Glashalteleisten für 2-flügelige Türen
Windfang: mit 2 Seitenteilen, mit passenden
Glashalteleisten
Glas Zarge:
    [ ] ohne Glas
    [ ] Sicherheitsglas ESG 4mm
Verstellbereich Zierbekleidung: Wandstärke >=80mm bis
=100mm: +15/-5mm  /  Wandstärke >100mm: +10/-10mm
Schließblech: ohne Schließblech
Bandaufnahme: Aufnahmeelement aus Metall mit
Klemmverbindung
Bandrahmenteil: passende Rahmenteile im Schlossset
enthalten
Kantenform:
    [ ] Rund RU
    [ ] Eckig EC
    [ ] Profil PR
    [ ] Softline SLF
    [ ] Kleine Rundkante RFKR
    [ ] Primo
    [ ] Hohlkehle HK65/22
Oberflächenart Zarge:
    [ ] CPL
    [ ] G-TEC®
    [ ] Schichtstoff
    [ ] Weißlack

Herstellernachweis:
PRÜM-Türenwerk GmbH
Andreas-Stihl-Straße 1
D-54595 Weinsheim
Telefon: +49 6551 1470-01
info@tuer.de / www.tuer.de
Menge: 0,000 Stk.
