# Ausschreibung
Leistungsbeschreibung (GAEB 90, DA81)
Währung: EUR

## HolzMeister Türen
Datum: 10.05.25

### 1 Türfutter (2-flg.)

**1.00000001 Automatische Schiebetür Holz, 2-flügelig, mit Konterprofil, Kartonverpackt, Schiebetür- Türfutter sturzhoch für 2-flügelige Türen**
Automatische Schiebetür Holz, 2-flügelig, mit
Konterprofil, Kartonverpackt, Schiebetür- Türfutter
sturzhoch für 2-flügelige Türen

Klassifizierung
Klimaklasse: KL1 (Prüfklima a nach DIN EN 1121)
PEFC: 85% PEFC ZERTIFIZIERT DINC-PEFC-COC-000620 (je
nach Oberfläche)

Konstruktionsmerkmale Türblatt
Türblatt: Automatische Schiebetür Holz, 2-flügelig, mit
Konterprofil, Kartonverpackt
Dicke: ca.39,5mm
Innenlage:
    [ ] Vollspanplatte VS
    [ ] Röhrenspanplatte RS
Falz: stumpf, mittig mit Gegenfalz
Kantenprofil:
    [ ] Eckig EC
    [ ] Premiumkante PK2 (PK2 mittig ohne
Konterprofil)
Schloss: ohne
Drückergarnitur:
    [ ] Griffmuschel
    [ ] Stangengriffe beidseitig
    [ ] Stangengriffe einseitig
Oberflächenart TB:
    [ ] CPL
    [ ] G-TEC®
    [ ] Lack
    [ ] Schichtstoff
    [ ] Linoleum (kein FSC/PEFC)

Konstruktionsmerkmale Zarge
Zarge: Schiebetür- Türfutter sturzhoch für 2-flügelige
Türen
Schiebetürbeschlag: Automatischer Schiebetürbeschlag in
Edelstahloptik, Wandmontage, Tragkraft 60kg je Flügel
Laufkastenlänge: 5196 (bauseits kürzbar)
Verstellbereich Zierbekleidung: Wandstärke >80mm mit
Wandstärkenausgleich 2 x -5mm / 2 x +15mm
Schließblech: ohne Schließblech
Kantenform:
    [ ] Rund RU
    [ ] Eckig EC
    [ ] Profil PR
    [ ] Softline SLF
    [ ] Kleine Rundkante RFKR (je nach Oberfläche)
Oberflächenart Zarge:
    [ ] CPL
    [ ] G-TEC®
    [ ] Weißlack

Herstellernachweis:
PRÜM-Türenwerk GmbH
Andreas-Stihl-Straße 1
D-54595 Weinsheim
Telefon: +49 6551 1470-01
info@tuer.de / www.tuer.de
Menge: 0,000 Stk.
