# Ausschreibung
Leistungsbeschreibung (GAEB 90, DA81)
Währung: EUR

## HolzMeister Türen
Datum: 28.08.26

### 1 Ornamentglas

**1.00000001**
Konstruktionsmerkmale Türblatt
Türblatt:: mit Lichtausschnitt
Lichtausschnitt:: laut PRÜM- Programm
Glasleiste:: laut PRÜM- Programm
Glasdesign TB:: siehe Zeichnung

Herstellernachweis:
PRÜM-Türenwerk GmbH
Andreas-Stihl-Straße 1
D-54595 Weinsheim
Telefon: +49 6551 1470-01
info@tuer.de / www.tuer.de
Menge: 0,000 Stk.
