# Ausschreibung
Leistungsbeschreibung (GAEB 90, DA81)
Währung: EUR

## HolzMeister Türen
Datum: 09.05.25

### 1 stumpf / 2-flügelig

**1.00000001 Innentür nach DIN 68706 (mit LA), 2-flügelig, einhängefertig nach DIN 18101, Kartonverpackt, Blendrahmen mit Oberlicht mit Kämpfer mit Querstück für 2-flügelige Türen**
Innentür nach DIN 68706 (mit LA), 2-flügelig,
einhängefertig nach DIN 18101, Kartonverpackt,
Blendrahmen mit Oberlicht mit Kämpfer mit Querstück für
2-flügelige Türen

Klassifizierung
Klimaklasse: KL1 (Prüfklima a nach DIN EN 1121)
Beanspruchungsgruppe: Klasse M
PEFC: 85% PEFC ZERTIFIZIERT DINC-PEFC-COC-000620 (je
nach Oberfläche)
FSC®: FSC® MIX TUVDC-COC-100620 (massive Blendrahmen
und Kämpfer)

Konstruktionsmerkmale Türblatt
Türblatt: Innentür nach DIN 68706 (mit LA), 2-flügelig,
einhängefertig nach DIN 18101, Kartonverpackt
Dicke: ca.39,5mm
Innenlage: Vollspanplatte VS
Falz: stumpf, mittig mit Gegenfalz
Kantenprofil:
    [ ] Stumpf EC
    [ ] Stumpf Premiumkante PK2
Schloss:
    [ ] BB-Schloss
    [ ] WC-Schloss
    [ ] PZ-Schloss
    [ ] Magnetschloss (BB, WC, PZ)
Schließblech Standflügel:
    [ ] Standard- Schließblech Silber/Edelstahl +
Kantenriegel
    [ ] Kurzschließblech Edelstahl + Kantenriegel
Bänder: 3-teiliges Anschraubband, vernickelt
Glas TB: Sicherheitsglas ESG 4mm
Oberflächenart TB:
    [ ] CPL
    [ ] G-TEC®
    [ ] Lack
    [ ] Schichtstoff
    [ ] Linoleum (kein FSC/PEFC)

Konstruktionsmerkmale Zarge
Zarge: Blendrahmen mit Oberlicht mit Kämpfer mit
Querstück für 2-flügelige Türen
Oberlicht: mit passenden Glashalteleisten
Glas Zarge:
    [ ] ohne Glas
    [ ] Sicherheitsglas ESG 4mm
Schließblech: ohne Schließblech
Bandaufnahme: Aufnahmeelement mit Abdeckwinkel, 3D-
Verstellung
Kantenform: Rund RU
Oberflächenart Zarge:
    [ ] Massiv
    [ ] Weißlack

Herstellernachweis:
PRÜM-Türenwerk GmbH
Andreas-Stihl-Straße 1
D-54595 Weinsheim
Telefon: +49 6551 1470-01
info@tuer.de / www.tuer.de
Menge: 0,000 Stk.
